# Metallrestaurierung I, Römische Bäder
Angebotsaufforderung (GAEB DA XML 3.3, DA83)
Projekt: 6261041
Währung: EUR
Vergabeart: Öffentliche Ausschreibung
Eröffnung: 22.04.2026 08:00:00
Ende der Zuschlagsfrist: 22.05.2026
Abgabeort: Stiftung Preußische Schlösser und Gärten ; Berlin-Brandenbur
Ausführungsbeginn: 06.07.2026
Ausführungsende: 29.01.2027
Erstellt mit: GXML Toolbox V3.3 R20220330, ORCA AVA 27 27.00.00, 26.03.2026

## Metallrestaurierung

## Allgemeine Vorbemerkungen
Römische Bäder im Park Sanssouci
Sanierung Gesamtanlage (Maßnahme 2023-2028)

Allgemeine Vorbemerkungen zum Leistungsverzeichnis
0 Angaben zum Gebäude
1 Angaben zur Baustelle nach DIN 18299
2 Angaben zur Ausführung nach DIN 18299
3 Angaben zu Baudurchführung und Dokumentation

Für die im Folgenden Verzeichnis beschriebenen Leistungen wird die VOB Teil B und C als
Vertragsgrundlage vereinbart. Insbesondere gelten die DIN 18299 bis 18459 und alle darin
zitierten Normen und Regelungen als Allgemeine Technische Vertragsbedingungen (ATV).
Regelwerke müssen in den folgenden Leistungsbeschreibungen entsprechend nur ausdrücklich
zitiert sein, sofern eine Abweichung oder Ergänzung zu den ATV explizit erwünscht ist. Der AN
hat auf Widersprüche der Leistungsbeschreibungen zur ATV, die nicht ausdrücklich
gekennzeichnet sind, hinzuweisen. Bei Widersprüchen der ATV untereinander ist die
Bauüberwachung zu konsultieren, nach welchem Regelwerk die Ausführung zu erfolgen hat.

Kurzbeschreibung Bauvorhaben
Die Baugruppe der Römischen Bäder befindet sich im südlichen Bereich des Parks Sanssouci
und wurde zwischen 1829 und 1840 als errichtet. Es ist Bestandteil des UNESCO-Welterbes
"Schlösser und Parks von Potsdam und Berlin" und als solches ein Kultur- und Baudenkmal von
höchstem Rang mit überregionaler Bedeutung.
Veränderungen oder Beschädigungen der Bausubstanz sowie der umgebenden Parkanlage,
welche über die im Rahmen der Bauarbeiten erforderlichen Eingriffe hinaus gehen, sind
grundsätzlich zu vermeiden.
Das Objekt setzt sich zusammen aus mehreren Gebäudeteilen: dem Gärtnerhaus, dem sich im
Süden anschließenden Pavillon, dem im Norden ergänzten Gehilfenhaus nebst Remise sowie
den Thermen. Die einzelnen Bauten werden durch Treppen, Pergolen, Lauben und Gärten
harmonisch miteinander verbunden.
Die Anlage befindet sich an einem Wasserlauf (Schafgraben und Maschinenteich) mit teilweise
instabilem Baugrund. Hieraus folgende Setzungsschäden an der Bausubstanz, machen neben
der Behebung des allgemeinen Sanierungsstaus den Hauptteil der Instandsetzungsarbeiten
aus.
Die bevorstehende Gesamtsanierung Anlage soll daher eine Instandsetzung der
Gebäudehüllen, Ertüchtigung von Teilen der Bauwerksgründung, die grundlegende Erneuerung
aller haustechnischen Anlagen sowie die Überarbeitung der Freianlagen im Umfeld des
Gebäudes beinhalten. Für die Besucher soll ein zeitgemäßer Museumsbetrieb mit
angemessener Infrastruktur und barrierefreiem Zugang ermöglicht werden.
Weiterhin sollen die derzeit zu Wohnzwecken genutzten Obergeschosse des Gärtnerhauses
zukünftig für Büroräume genutzt werden. Im Obergeschoss des Gehilfenhauses verbleibt eine
bestehende Wohneinheit.

Besichtigung des Objektes
Dem Bieter wird dringend empfohlen vor Abgabe des Angebotes durch Besichtigung der
gegebenen Örtlichkeiten, der Platzverhältnisse, der Lager- und Transportmöglichkeiten ein
klares Bild von dem Vorhaben und den ausgeschriebenen Arbeiten zu verschaffen.
Nachforderungen, die aus mangelnder Information oder aufgrund einer nicht erfolgten
Baustellenbesichtigung vor Angebotsabgabe resultieren, werden nicht anerkannt.
Besichtigungstermine können unter folgender Adresse vereinbart werden:
über den Vergabemarktplatz Brandenburg

0 ANGABEN ZUM GEBÄUDE

0.1 Grundflächen / Rauminhalte
- BF (bebaute Fläche): ca. 1.190 m²
- NRF (Netto-Raumfläche): ca. 1.631 m²,
- BGF (Brutto-Grundfläche): ca. 2.141 m²
- BRI (Brutto-Rauminhalt): ca. 7.721 m³

0.2 Höhenlagen
- OK Gelände: 31,23 m üNHN (lokaler Nullpunkt in der Bogenlaube)
- Wasserspiegel Schafgraben (ca. Höhe Grundwasser): 30,00 m üNHN
- OKFF Erdgeschoss: 32,91 m üNHN = +1,68 m (Flur Gärtnerhaus); +1,19 m (Pavillon); sonst
ebenerdig
- max. Geschosshöhen: 3,0 m (Gärtnerhaus, Gehifenhaus); 3,6 m (Thermen); 5,5 m (Pavillon)
- Bauwerkshöhen (OK Dachraum Gärtnerhaus): bis +7,60 m = 38,83 m üNHN; Firstpunk Turm
+14,24 m

0.3 Gebäudeorganisation/ Nutzungskonzept
Das Ensemble umfasst fünf Gebäudeteile:
Gärtnerhaus (Kürzel GÄ)
Das dreigeschossige Gärtnerhaus wurde im Erdgeschoss bislang für Wechselausstellungen
genutzt. In den Obergeschossen befinden sich zwei Wohnungen, für Büronutzung umgestaltet
werden. Im Kellergeschoss sind Heizung, Lüftungsanlagen und Abstellflächen untergebracht.
Gehilfenhaus (GE)
Das zweigeschossige Gehilfenhaus wirde im Obergeschoss zu Wohnzwecken genutzt. Im
Erdgeschoss können Besucher die ehemaligen Ställe einsehen. Außerdem entstehen ein
Lagerraum und für den Hausmeister eine Werkstatt. Ein Keller ist nicht vorhanden.
Remise (RE)
Die Remise ist ein eingeschossiger Verbindungsbau in dem ein Teil der für die Museums- und
Veranstaltungsnutzung notwendigen Nebenräume (Besucher-WCs, Cateringküche) sowie
haustechnische Anlagen untergebracht werden.
Thermen (TH)
Die eingeschossigen Thermen werden museal genutzt. Es besteht eine teilweise Unterkellerung
(sog. Substruktion) mit geringer Raumhöhe bis 1,50 m.
Pavillon (PA)
Der eingeschossige Pavillon wird zukünftig Bestandteil des Museums.

0.4 Konstruktion und bauliche Merkmale
Das Gebäudeensemble erscheint als stark zergliederter Komplex mit einer Vielzahl an
Höhenniveaus, Vor- und Rücksprüngen, unterschiedlichen Dachformen, Traufhöhen und
Türmen.
Die Gebäude bestehen im wesentlichen aus Ziegelmauerwerkswänden und Holzbalkendecken.
Die Decken der Substruktion sowie über dem Keller des Gärtnerhauses bestehen aus
Ziegelgewölben.
Die Gründung besteht im wesentlichen aus Streifenfundamenten aus Kalkstein. Im Zuge der
Maßnahme werden die nicht unterkellerten Bereiche von Thermen, Remise und Pavillon mit
neuen Bodenplatten auf Mikropfahlgründung erneuert.
Ausgewählte Bauteile, insbesondere Stützen und Säulen bestehen aus Naturstein. Die
Gebäudesockel sind überwiegend mit Kalksteinen verblendet.
Die Dächer sind überwiegend flach geneigt. Die Eindeckung von Gärtnerhaus und Gehilfenhaus
wird mit Imbrex-Tegula-Ziegeln erneuert, die Kupferblecheindeckungen der Thermen werden
durch Zinkblech ersetzt. Das Flachdach der Remise wird mit einer Bitumenschweißbahn neu
abgedichtet. Das Dach des Pavillons mit Zinkblecheindeckung wird nur punktuell ausgebessert.
Fenster und Türen aus Holz bleiben überwiegend erhalten und werden aufgearbeitet.
Angrenzend an den Maschinenteich befindet sich eine stark geschädigte Ufermauer aus
Ziegelmauerwerk mit Kalksteinverblendung, deren Instandsetzung mit Mikrobohrpfählen erfolgt.

0.5 Außenanlagen
Die Außenanlagen im unmittelbaren Gebäudeumfeld werden im Rahmen der Maßnahme
erneuert (Bereich der Baustelleneinrichtungsfläche). Bereiche außerhalb der BE-Fläche dürfen
nicht befahren, für Lagerzwecke oder die Abstellung von Fahrzeugen genutzt werden.
Der Park wird täglich durch Passanten frequentiert, bei Benutzung der Baustellenzufahrt ist auf
die Parkbesucher unbedingt Rücksicht zu nehmen.
Weiterhin befinden sich kleinere bauliche Anlagen im Außenbereich, die Teil der Baumaßnahme
sind:
Gedächtnisgarten - Anlage hinter dem Pavillon mit zwei Gedenktempeln (Ädikula), Brunnen und
halbrunder Sitzbank (Exedra).
Brunnen im Haupthof - Wasserspiel aus Naturstein, wird im Rahmen der Maßnahme komplett
abgebaut und wieder errichtet.
Albanisches Gitter - 1,00 m hohe Einfriedung bestehend aus Natursteinelementen mit
Ziegelausfachung.
Bogenlaube - Weinberanktes, bogenförmiges Metallgestell über den Schafgraben.
Laubengang - Bogenförmiges, berankte Konstruktion aus Holz und Metall westlich des
Ensembles.

0.6 Denkmalschutz
Das Objekt ist ein Einzeldenkmal, es befindet sich im Satzungsgebiet des UNESCO-Welterbes
"Schlösser und Parks von Potsdam und Berlin" und ist in allen Bestandteilen unter Schutz
gestellt.
Für die umgebenden Freianlagen besteht ebenfalls Denkmalschutz.
Von Auftragnehmern wird ein angemessenes Verhalten im Park und Rücksichtnahme im
Umgang mit der wertvollen Bausubstanz erwartet, Mitarbeiter sind entsprechend einzuweisen.
Alle auf dem Bau verwendeten Verfahren und Materialien unterliegen der denkmalrechtlichen
Genehmigung.
Temporäre Schutzmaßnahmen und Abklebungen auf endbehandelten Flächen müssen
versehrungsfrei rückbaubar sein.
Unmittelbar bei Funden oder Freilegungen von Schichten unterhalb der vorher sichtbaren
Oberfläche oder dem Verdacht auf Denkmalrelevanz ist umgehend die Bauüberwachung (BÜ)
hinzuzuziehen.
Verschlüsse von nach Fertigstellung nicht mehr einsehbaren Flächen sind vor Beginn durch die
BÜ freigeben zu lassen.

1 ANGABEN ZUR BAUSTELLE nach DIN 18299

1.1 Lage der Baustelle
Anschrift: Park Sanssouci, Lennéstr. 32a, 14471 Potsdam
Gemarkung Potsdam, Flur 022,
Flurstück 1124, Fläche ca. 34 ha, Lage im südliche Teil des Parks Sanssouci, Verlauf entlang
des Schafgrabens im Osten bis zur Geschwister-Scholl-Straße im Süden, umfasst weiträumige
Anteile des Parkareals. Quelle: https://bb-viewer.geobasis-bb.de/

1.2 Besondere Belastungen
Das Parkgelände, insbesondere die Zufahrtswege zur Baustelle, wird stark von Passanten
frequentiert. Mit Rücksichtnahme auf die Parkbesucher ist Lärm weitestgehend zu vermeiden,
insbesondere der Betrieb von Rundfunkgeräten oder das Abspielen von Musik aus anderen
Tonträgern sind untersagt. Die Auflagen der SPSG sind zu beachten (siehe Anhang).

1.3 Art und Lage der baulichen Anlage
Das Objekt befindet sich innerhalb des Park Sanssouci. Es handelt sich um hauptsächlich
museal genutztes ein Gebäudeensemble.

1.4 Verkehrsverhältnisse auf der Baustelle, Stellplätze
Die Zufahrt zum Objekt erfolgt von der Straße Am Neuen Palais über die vorhandenen
Parkwege. Das Zufahrtstor hat eine lichte Durchfahrtsbreite von 4,0 m, die Entfernung der
Baustelle vom Eingangstor beträgt ca. 1,2 km.
Zur Befahrung der Parkwege gelten die Regelungen der Stiftung Preußische Schlösser und
Gärten (SPSG) siehe Anlage 6 zu den Ausschreibungsunterlagen. Eine Anfahrtskizze liegt den
Ausschreibungsunterlagen bei.
Der Einsatz von Fahrzeugen über 7,5 t Eigengewicht ist aufgrund der Wegbeschaffenheit nur in
Ausnahmefällen möglich und vor deren Einsatz unbedingt mit der Auftraggeberin abzustimmen.
Eine Befahrung mit Sattelzügen bzw. LKW mit Anhänger ist aufgrund eingeschränkter
Wendemöglichkeiten nicht möglich.
Für Materiallieferungen ist an der Straße Am Neuen Palais eine eingezäunte Ladezone von
etwa 300 m² eingerichtet, die von Spediteuren unabhängig beliefert werden kann. Für den
weiteren Materialtransport zur Baustelle ist der AN verantwortlich. Lieferverkehr bis zur
Baustelle mit LKW über 7,5 t ist nur in Ausnahmefällen zulässig.
Im Baustellenbereich sind für Baufahrzeuge Stellplätze ausgewiesenen. Das Abstellen von
Firmen- und Privatfahrzeugen außerhalb der BE-Fläche ist strengstens untersagt.
Für die Befahrung des Parkgeländes ist für die Dauer der Baustellentätigkeit eine firmen- bzw.
fahrzeugspezifische Erlaubnis bei der SPSG einzuholen.

1.5 Für den Verkehr freizuhaltende Flächen
Die Zufahrt für Rettungsfahrzeuge darf nicht durch Fahrzeuge des AN, Baustelleneinrichtung
oder Materiallagerungen eingeschränkt werden. Auf die Parkbesucher (Fußgänger und
Radfahrer) ist Rücksicht zu nehmen.

1.6 Transporteinrichtungen
Es werden keine Transportmittel durch den AG vorgehalten.

1.7 Anschlüsse Wasser, Strom, Abwasser
Wasser- und Stromanschlüsse werden bauseits gestellt. Die Vergütung erfolgt über einen
Einbehalt des Netto-Abrechnungsbetrages. Näheres dazu ist den besonderen
Vertragsbedingungen zu entnehmen.
Ein Abwasseranschluss wird ebenfalls bauseits gestellt. Bei Bauarbeiten anfallende Abwässer,
die einer gesonderten Schadstoffentsorgung bedürfen, sind vom AN zu sammeln und werden
bauseits entsorgt. Nähere Regelungen zur Schadstoffbehandlung sind den
Leistungsbeschreibungen zu entnehmen.

1.8 Flächen und Räume zur Mitbenutzung, Lagerflächen
Lagermöglichkeiten für Material sind auf dem Baustellengelände gegeben. Ort und Ausmaße
sind dem BE-Plan zu entnehmen und mit der Bauüberwachung abzustimmen. Gleiches gilt für
die Aufstellung von firmeneigenen abschließbaren Materialcontainern o.ä.
Es wird bauseits mindestens ein Container als Aufenthaltsraum sowie zwei Werkstattcontainer
für die witterungsgeschützte Bearbeitung von Bauteilen aufgestellt.
Bauseits wird im Rahmen der Baustelleneinrichtung ein Baustellen-WC sowie ein Schwarz-
Weiß-Container vorgehalten. Das Baustellenpersonal ist vom AN auf die Sauberhaltung des
WCs hinzuweisen.

1.9 Bodenverhältnisse
Ein Baugrundgutachten liegt vor und ist auf Nachfrage einsehbar. Keine archäologische
Begleitung vorgesehen.

1.10 Hydrologische Werte
Untersuchungen liegen vor und sind auf Nachfrage einsehbar. Der Grundwasserspiegel (ca.
30,00 ü NHN) liegt relativ nahe unter der Kellersohle (ca. 30,56 ü NHN).

1.11 Besondere umweltrechtliche Vorgaben
Der Parkbereich gehört zum Wasserschutzgebiet Wildpark. Jegliche ungeschützte Lagerung
von giftigen Stoffen ist auf dem Gelände (insbesondere angebrochene Gebinde von
Bauchemikalien) strengstens untersagt. Dies gilt in gleicher Weise auch für Abbruchmaterialien
u.ä. von denen chemische oder mechanische Gefahren ausgehen. Dem AN obliegt daher
besondere Sorgfaltspflicht bezüglich der Reinhaltung der Außenanlage und des Gebäudes von
solchen Gefahren während der Baumaßnahme.

1.12 Besondere Vorgaben für Entsorgung
Die Baustelle ist von den Auftragnehmern sauber und ordentlich zu halten, Bauabfälle und
Verpackungsmaterial sind unmittelbar zu entfernen und zu entsorgen. Die Verteilung von
Bauabfällen auf der Baustelle oder in das Parkgelände ist in jedem Fall zu unterbinden.
Für dem Gebäude entnommene Schadstoffe gelten die in den Leistungsbeschreibungen
genannten Entsorgungsverfahren. Entsorgungskosten gem. DIN 18299, 4.1.12 sind in die EP
einzukalkulieren sofern nicht anderweitig beschrieben.
Abbruchmaterial wird grundsätzlich Eigentum des AN, sofern dies nicht durch den Hinweis "und
im Gebäude einlagern" o.ä. explizit anders geregelt ist. Entsorgungskosten sind auch hierfür in
die EP einzukalkulieren (Besondere Leistung gem. DIN 18299, 4.2.13 wird somit Teil der
Einheitspreise!). Verpackungsmaterialien und Reststoffe sind gem. DIN 18299, 4.1.11 durch
den AN als Nebenleistung zu entsorgen. Die vom AG oder von anderen AN für andere Zwecke
bereit gestellten Container dürfen hierfür nicht verwendet werden.
Die fachgerechte Entsorgung ist nachzuweisen.

1.13 Schutzgebiete
Das Gebäude befindet sich in einem Schutzgebiet nach Wasserrecht (Wasserwerk Wildpark).
Es ist darauf zu achten, keine wassergefährdenden Substanzen auf dem Gelände zu
hinterlassen oder versickern zu lassen.

1.14 Schutz von Bäumen oder Schutzzeiten
Die Bestimmungen, Normen und Richtlinien zum Gehölzschutz nach DIN 18290 (Schutz von
Bäumen, Pflanzenbeständen und Vegetationsflächen bei Baumaßnahmen) sind einzuhalten.
Für gefährdete Bäume wird bauseits ein Baumschutz erstellt.
Auf die Tier- und Pflanzenbestände im Park ist Rücksicht zu nehmen. Am Objekt befindliche
Weinstöcke und Rankpflanzen bleiben während der Baumaßnahme erhalten und dürfen nicht
beschädigt werden.
Bei Auffinden von Brutvögeln oder anderen geschützten Tierarten sind die Bauarbeiten im
betroffenen Bereich einzustellen und die Bauüberwachung zu informieren.
Nicht auf dem Baustellengelände befindliche Flächen dürfen nicht befahren, betreten oder zur
Materialablagerung verwendet werden. Bei Zuwiderhandlungen werden die Schäden auf Kosten
des Verursachers behoben.

1.15 Sicherheit und öffentlicher Verkehr
Die Sicherheit der Passanten ist durch Tätigkeiten des AN nicht zu gefährden. Bei der
Parkbefahrung ist Schritttempo einzuhalten.

1.16 Im Bereich der Baustelle vorhandene Anlagen
Im Umfeld der Baustelle befindliche Pflanzen und Gartenbauwerke dürfen nicht beschädigt
werden.

1.17 Bekannte oder vermutete Hindernisse
Im Gebäudeumfeld befinden sich Grundleitungen und Kanalschächte, welche bei Erdarbeiten zu
berücksichtigen sind.
Eine archäologische Baubegleitung ist nicht erforderlich.

1.18 Kampfmittel
keine vorhanden, Luftbildauswertung liegt vor.

1.19 Baustellenordnung
Die Sicherheits- und Gesundheitsschutzkoordination wird durch den AG beauftragt, die
Baustellenordnung liegt den Ausschreibungsunterlagen bei. Die jeweiligen Auftragnehmer sind
im Rahmen ihrer Zuständigkeit für die Sicherheit und den Gesundheitsschutz ihrer
Mitarbeitenden verantwortlich.
Unabhängig von der Baustellenordnung haben die auf der Baustelle tätigen für Sauberkeit in
den Arbeitsbereichen zu sogen. Verpackungs- und Bauabfälle sind umgehend zu beseitigen
und durch den AN zu entsorgen.

1.20 Besondere Anordnungen von Leitungen etc.
Vorhandene Grundleitungen im Gebäudebereich sind bei Tiefbauarbeiten zu beachten, siehe
Plan. Im Gebäude vorhandene Leitungen und Kabel werden vor Baubeginn stillgelegt und
gesondert rückgebaut.

1.21 Schadstoffbelastungen Boden, Luft und Bauteile
Schadstoffe am Gebäude sind bekannt und werden vor Maßnahmenbeginn weitestgehend
rückgebaut bzw. ist der Rückbau in gesonderten Positionen beschrieben.
Der Umgang mit im Gebäude verbleibenden Schadstoffen (Holzschutzmittel, Bleihaltige
Anstriche) ist gewerkespezifisch gesondert beschrieben.

1.22 Vorarbeiten des AG
Die am Haus anliegenden Medien (Strom, Wasser, Gas) werden vor Beginn der Maßnahme
deaktiviert.
Ein Rückschnitt der umgebenden Vegetation wird vorgenommen.

1.23 Arbeiten anderer Unternehmer auf der Baustelle
Es sind mehrere Baufirmen auf der Baustelle tätig, die Arbeiten der unterschiedlichen Gewerke
sind aufeinander abzustimmen.

1.24 Bauschild / Werbeverbot
Die Anbringung von Werbung am Objekt, Gerüsten, Bauzaun etc. durch den AN ist nicht
gestattet.

1.25 Brandschutzmaßnahmen
Die Auflagen der SPSG - hier: feuergefährliche Arbeiten - sind zu beachten. Folgende
brandschutzrelevante Maßnahmen sind während der Bauarbeiten umzusetzen, Regelverstöße
werden im Schadensfall geahndet:

- Sicherheitsregeln der Berufsgenossenschaft zum Brandschutz auf Baustellen sind einzuhalten, einschl. Minimierung der Brandlasten durch Entfernen brennbarer Bauabfälle auf der gesamten Baustelle,
- das Rauchen sowie der Gebrauch offener Feuer sind innerhalb der Gebäude sowie auf deren Dächern untersagt. Zigarettenreste sind fachgerecht über die firmeneigene Struktur zu entsorgen,
- elektrische Geräte sind vor Verlassen des Arbeitsplatzes vom Stromnetz zu trennen, dies gilt insbesondere für Akku-Ladestationen,
- Türen sind soweit wie möglich geschlossen zu halten,
- Baumaßnahmen zur Abschottung von Bereichen sind vorrangig auszuführen, ggf. sind provisorische Schotte einzusetzen,
- Flächen und Zugänge für die Feuerwehr sind freizuhalten (siehe Baustelleneinrichtungsplan),
- Flucht-+Rettungswege sind während der gesamten Baumaßnahme freizuhalten
- Heißarbeiten sind grundsätzlich untersagt. Bei alternativlosem Bedarf sind die Arbeiten 1 KW vorher anzumelden und durch die BÜ freigeben zu lassen. Bei Heißarbeiten sind Handfeuerlöscher vorzuhalten und entsprechende Heißerlaubnisscheine der Bauüberwachung vorzulegen,
- es sind die Hinweise des brandschutzverantwortlichen Bauleiters bzw. des SiGe-Koordinators zu beachten,
- der Einsatz von Winkelschleifern (Flex) ist im Gebäude nicht zulässig, Metallteile müssen per Abscherung oder mit langsam laufenden Sägen geteilt oder geschnitten werden.

1.26 Einmessarbeiten
Sofern nicht im LV gesondert beschrieben, sind erforderliche Einmessarbeiten vom AN im
Rahmen des Auftrags zu erbringen.
Als Markierungsfarbe ist ausschließlich wasserlösliche Kreide zu verwenden. Markierungen auf
verbleibenden Oberflächen sind strengstens untersagt!

1.27 Genehmigungen
Im Rahmen des Baugenehmigungsverfahrens wurden bauordnungs-, umwelt- und
wasserrechtliche Genehmigungen für die Baumaßnahme eingeholt. Für die eigene
Baustelleneinrichtung oder die Durchführung bestimmter Arbeiten ggf. erforderliche
Genehmigungen sind vom selbst AN einzuholen.

1.28 Zeitzeugnisse
Im Rahmen der Arbeiten freigelegte oder gefundene Zeugnisse der Vergangenheit sind zu
dokumentieren und der Bauüberwachung anzuzeigen bzw. zu übergeben. Dies gilt
insbesondere für Schriftstücke und Druckerzeugnisse aus der Zeit vor 1990.

2 ANGABEN ZUR AUSFÜHRUNG nach DIN 18299

2.1 Arbeitsabschnitte
Die Maßnahme soll in einem Zuge durchgeführt werden. Die voraussichtliche Dauer der
Gesamtmaßnahme umfasst den Zeitraum 4. Quartal 2023 bis 4. Quartal 2028. Die
Vertragslaufzeit des AN kann davon abweichen. Durch das Ineinandergreifen verschiedener
Gewerke entstehende, unvermeidbare Arbeitsunterbrechungen werden nicht gesondert
vergütet.

2.2 Besondere Erschwernisse während der Ausführung
Die Konstruktionshölzer in den Dachräumen sind teilweise Holzschutzmittelbelastet (DDT)
während Arbeiten in diesem Bereich ist Persönliche Schutzausrüstung (PSA) zu tragen, welche
gewerkespezifisch näher beschrieben wird.
Für die Bearbeitung von Ufermauern und Fassaden am Wasserlauf sind
Wasserhaltungsmaßnahmen erforderlich, welche gesondert beauftragt werden.
Auf Parkbesucher ist insbesondere bei der Anfahrt zur Baustelle Rücksicht zu nehmen, Die
Parkordnung ist zu beachten.

2.3 Vorgaben zum Arbeitsschutz
Es gelten die einschlägigen Regelwerke (hier insbesondere ArbSchG, ArbStättV, ASR, DGUVInformationen
etc.). SiGe-Plan und A+S-Plan sind zu beachten, diese liegen bei.
Im Zusammenhang mit schadstoffhaltigen Bauteilen gelten besondere Anforderungen, diese
sind im LV beschrieben.

2.4 Art und Umfang von Leistungen zur Unfallverhütung
Der AN ist zur Einhaltung der gültigen Unfallverhütungsvorschriften verpflichtet. Dies gilt
insbesondere für Gefährdungsbereiche, welche durch den AN im Rahmen seiner Aufgaben
entstehen (Öffnungen mit Absturzgefährdung sicher abzudecken etc.)

2.5 Arbeiten in kontaminierten Bereichen
Der Rückbau von Schadstoffen erfolgt größtenteils vor Maßnahmenbeginn. Es sind
Holzschutzmittel am Dachwerk des Gärtnerhauses und in Teilbereichen der Thermen
vorhanden, daher sind bei Arbeiten in diesen Bereichen, besonders bei Sägearbeiten etc. die
vorgeschriebenen persönlichen Schutzausrüstungen (PSA) zu verwenden (siehe auch
Entsorgungskonzept des Fachplaners).

2.6 Besondere Anforderungen an die Baustelleneinrichtung Entsorgung
Die vorschriftsgemäße Zwischenlagerung und Abtransport von ggf. kontaminierten Baustoffen
(z.B. belastete Dachabdichtungen, Dämmstoffe etc.) übernimmt der Auftraggeber,
Transportgebinde (Deckelcontainer, Sammeltanks) werden bauseits bereitgestellt, einzelne
Sammelgebinde (BigBags, Eimer etc.) sind vom AN zu stellen.

2.7 Besondere Anforderungen Gerüste
Der Unterbau ist eigenverantwortlich durch den AN zu prüfen und zu bewerten. Besonderen
Anforderungen bestehen bei der Gerüststellung im Bereich der Wasserläufe (Stellung im
Wasser auf unbekanntem Grund).
Es ist vorgesehen mehrere Wetterschutzdächer (Spannweite bis 26 m) zu errichten. Zusätzliche
Absteifungen innerhalb des Gebäudes und abschnittweiser Aufbau werden in gesonderten
Positionen beschrieben.

2.8 Mitbenutzung fremder Gerüste, Hebezeuge etc.
Durch das Gewerk Gerüstbau wird ein Fassadengerüst errichtet (Lastklasse 3), das durch die
Folgegewerke genutzt werden kann.
Das Gerüst ist durch die tätigen Firmen unmittelbar nach Ende von verschmutzenden Arbeiten,
mindestens jedoch täglich durch den Verursacher zu reinigen.
Schadensanmeldungen durch die Gerüstbaufirma gehen in jedem Falle zu Lasten des
Verursachers.
Hebezeuge sind von jedem AN für den eigenen Bedarf vorzuhalten.

2.9 Dauer Gerüst- und Hebezeugnutzung
Das Gerüst steht in der vorgesehenen Vorhaltezeit allen Gewerken zur Verfügung.

2.10 Verwendung Recycling-Stoffe
Verwendung von Recyclingstoffen bzw. am Objekt gewonnenen Baustoffen (Ziegel,
Steinmaterial, Hölzer) wird begrüßt, die Verwendbarkeit ist nachzuweisen und im einzelnen mit
der Bauüberwachung abzustimmen.

2.11 Anforderungen Recycling-Stoffe
Die Anforderungen müssen den entsprechenden Nicht-Recycling-Stoffen entsprechen und sind
mit der Bauüberwachung abzustimmen

2.12 Besondere Anforderungen an Art, Güte und Umweltverträglichkeit
Verwendete Baustoffe und Materialien müssen den jeweiligen Zulassungen entsprechen.
Umweltverträglichkeit wird vorausgesetzt.
Bei Arbeiten am Mauerwerk und Betonbauteilen ist die Verwendung von Gipsmörtel untersagt.
Sofern im LV nicht anders beschrieben, ist Trass-Kalk-Mörtel zu verwenden.

2.13 Eignungs- und Gütenachweise
Eignungs- und Gütenachweise sind vor Einbau sowie im Rahmen der Dokumentation vom AN
vorzulegen

2.14 Verwendung auf der Baustelle gewonnener Stoffe
siehe 2.10

2.15 Entsorgungskosten
Die Entsorgungskosten schadstofffreier Abfälle sind, sofern sie nicht in gesonderter Position
erwähnt werden, in die entsprechenden Positionen einzukalkulieren, ohne dass es einer
besonderen Erwähnung bedarf. Dies gilt insbesondere für den Abtransport und die Kosten, die
bei den zuständigen Entsorgungsunternehmen entstehen.
DIN 18299 Ziffer 4.1.12 bleibt als Nebenleistung hiervon unberührt. Die Menge von 1m³ zählt je
Vergabeeinheit.
Schadstoffhaltige Abfälle sind in geeigneten Behältnissen auf der Baustelle zu lagern und
werden bauseits entsorgt.

2.16 Bereitstellung Materialien durch den AG
Für Steinmetzarbeiten werden beim Rückbau geborgene Natursteinelemente für die weitere
Verwendung auf der Baustelle gelagert. Teilweise werden eingelagerte Türen und Fenster für
die Wiederverwendung herangezogen. Näheres ist den Leistungsbeschreibungen zu
entnehmen.
Darüber hinaus werden keine Materialien und Baustoffe durch den AG bereitgestellt.

2.17 Laden, Lagern und Transport
Für die Materialanlieferung ist eine an den öffentliche Straßenraum angrenzende Ladezone
eingerichtet. Baumaterial ist dort auf kleinere Fahrzeuge bis 7,5 t umzuladen und durch den
Park zur Baustelle zu transportieren. Die Befahrung der Parkwege mit Anhängern ist nicht
gestattet.
Die im Gebäude vorhanden Decken sind für eine Verkehrslast von 2 kN/m² ausgelegt, falls
erforderlich, ist für lagerndes Material eine entsprechende Lastverteilung vorzusehen.
Der AG übernimmt in keinem Fall Abladen, Lagern und Transport von Stoffen und Bauteilen.
Alle entsprechenden Leistungen werden als Nebenleistungen im Sinne der DIN 18299
betrachtet. Die örtliche Bauüberwachung nimmt keine Lieferungen an.

2.18 Leistungen für andere Unternehmen
Leistungen für andere Unternehmen sind nicht vorgesehen.

2.19 Einstellen von Anlagenteilen
Mitwirken beim Einstellen von Anlagenteilen ist nur für die haustechnischen Gewerke Teil der
Leistung.

2.20 Benutzung von Teilen der Leistung vor der Abnahme
Teilabnahmen sind nicht vorgesehen. Sollten Teilabnahmen erforderlich werden, ist dies mit der
Bauüberwachung und dem AG abzustimmen

2.21 Wartung während der Verjährungsfrist
Wartungsleistungen sind bei Erfordernis als gesonderte Position im LV beschrieben.

2.22 Abrechnung, Aufmaße
a) Rechnungsform
- Rechnungsadressat ist die Auftraggeberin.
- Die Originalrechnung ist direkt an die SPSG zu senden, bzw. online an rechnung@spsg.de.
Die Zahlungsfrist gilt ab dem Datum des Rechnungseingang bei der SPSG.
- 1 x Original ist an die Bauüberwachung zur Prüfung in Papierform zu senden.
- Rechnungen sind kumulativ als Abschlagsrechnungen zu erstellen und müssen im Aufbau der
Nummerierung des LV entsprechen. Abweichend gegliederte Rechnungen werden als nicht
prüffähig zurückgewiesen.
b) Aufmaßform
Die Abrechnung erfolgt aufgrund vom AN zu erstellender Aufmaße. Die Abrechnung nach
Zeichnung des Planungsbüros ist mit Zustimmung der Bauüberwachung möglich.
Bei der Abrechnung der Leistung ist insbesondere auf die Nachvollziehbarkeit des
Aufmaßergebnisses zu achten.
Berechnungen von Einzelmengen sind mathematisch korrekt darzustellen und als
Gesamtmenge der Einzelleistung zu addieren.
Die Abrechnung erfolgt ausschließlich nach steigendem Aufmaß. Allen Rechnungen ist das
komplette Aufmaß der bis zum Rechnungsstand erbrachten Leistungen, ggf. ergänzt um
erläuternde Zeichnungen oder Skizzen, beizufügen. Nicht nachvollziehbare Aufmaße können
nicht anerkannt werden.

2.23 Umlagen / Nutzungskonditionen
Von der Bruttoabrechnungssumme der Abschlags- und Schlussrechnung werden grundsätzlich
einbehalten:
- 0,3 % für den Verbrauch von Baustrom,
- 0,3 % für den Verbrauch von Bauwasser,
- 0,15 % für die Baustellen-Toiletten.

2.24 Hinweis zum LV
Innerhalb der Leistungsbeschreibung sind ggf. Abbildungen (fotografische Aufnahmen und
Auszüge aus Bauzeichnungen) enthalten. Sollten diese nicht dargestellt werden, ist die
Leistungsbeschreibung im PDF-Format (Blankett) der Kalkulation hinzuzuziehen.

2.25 Schlitz-, Stemm- und Bohrarbeiten
Eingriffe in die bestehende Bausubstanz sind grundsätzlich auf das notwendige Mindestmaß zu
reduzieren und im Einzelfall von der Bauüberwachung und dem Auftraggeber freizugeben.

3 ANGABEN ZU BAUDURCHFÜHRUNG & DOKUMENTATION

3.1 Bauwesenversicherung
Der AG schließt keine Bauwesenversicherung ab.

3.2 Planunterlagen
Mit der Ausschreibung zur Verfügung gestellte Planunterlagen werden Vertragsbestandteil und
gelten als Grundlage der Ausführung. Änderungen der Planunterlagen im Bauverlauf sind
ausdrücklich vorbehalten.
Ausführungszeichnungen werden digital übergeben und liegen im Baubüro auf der Baustelle
maßstäblich ausgedruckt in der jeweils gültigen Fassung vor. Die Art der Ausführung ist mit dem
Architekten abzustimmen.
Alle in die Ausführungszeichnung eingeschriebenen Maße sind vor Beginn der Fertigung zu
prüfen. Widersprüche zwischen Leistungsbeschreibung und Planzeichnungen sind der
Bauüberwachung anzuzeigen und im einzelnen abzustimmen.

3.3 Bauzeitenplan / Terminplan
Ein Bauzeitenplan wird mit Baubeginn übergeben. In Baubesprechungen vereinbarte Termine
und Einzelfristen werden als vertragsrelevant gewertet.

3.4 Muster und Bemusterungen
Für sichtbar verbleibende Bauteile ist in der Regel eine Bemusterung vorzunehmen, weiteres ist
in gesonderten LV-Positionen geregelt.

3.5 Bauprodukte / Prüfzeugnisse / Technische Merkblätter
Für die verwendeten Bauprodukte sind die bauaufsichtlichen Zulassungen und technischen
Merkblätter im Rahmen der Dokumentation vom AN zur Verfügung zu stellen. Dies gilt
insbesondere für brandschutzrelevante Bauteile und Produkte.

3.6 Bauleiter AN / Baustellenbesetzung
Vom Auftragnehmer ist ein deutschsprachiger Bauleiter zu benennen. Die Baustelle ist
durchgehend mit Personal besetzt zu halten sofern keine fremdverschuldete Baubehinderung
vorliegt.

3.7 Bautagesberichte
Bautagesberichte sind vom AN zu führen und monatlich der Bauüberwachung vorzulegen.

3.8 Baubesprechungen
Baubesprechungstermine erfolgen in wöchentlichem Rhythmus an einem noch festzulegenden
Termin. Für den AN gilt grundsätzlich die Teilnahmepflicht, die Abwesenheit ist nur in
Abstimmung mit der Bauüberwachung statthaft. Diese Leistung ist in die Einheitspreise
einzukalkulieren und wird nicht gesondert vergütet. Ein Besprechungsraum wird auf der
Baustelle zur Verfügung gestellt.

3.9 Abnahmen durch Behörden
Der AN hat behördlichen oder prüfsachverständlichen Abnahmen beizuwohnen sofern dies im
Rahmen der Abnahme erforderlich ist.

3.10 Dokumentationsunterlagen
Die mit Abnahme der Bauleistung vom AN zu übergebenden Dokumentationsunterlagen
umfassen, sofern nicht näher im LV spezifiziert:
- bauaufsichtliche Zulassungen und technische Merkblätter verwendeter Produkte
- Messprotokolle
- Lieferscheine
- Prüfbescheinigungen
- Installationsschemata
- Werkplanungen / Werkstattzeichnungen
- Materialangaben verwendeter Produkte
- Pflegeanleitungen
- Bestellnummern
- Produktdatenblätter

Die Übergabe erfolgt digital 3 KW vor Schlussabnahmen zur Prüfung auf Vollständigkeit sowie 1-
fach in Papierform.
Es gelten ferner die Dokumentationsrichtlinien der SPSG (siehe Anlage).

## 01 RB-Teepavillon und Arkadengang

### Titel 03 198 große Lüftungsgitter

*Hinweis: 10 St. Lüftungsgitter, Zinkguss, dm = 35,5cm*
Rückseitige Blechhalterung ist ohne weitere Befestigung in die Löcher im Mauerwerk der Arkadenhalle gesteckt.

**03.1 Zerstörungsfreie Demontage und Transport zur Werkstatt AN**
Entnahme der Objekte aus der Wand, Montagehöhe 3,5m. Die neu verputzte Wandfläche soll nicht beschädigt werden. Beschädigungen am Putz sind nach dem Wiedereinbau in Absprache mit der Bauleitung auszubessern.
Menge: 10,000 St

**03.2 Feinstrahlen**
mit Edelkorund Körnung 220 (bis 75µm).
Schaffung eines für die Neubeschichtung geeigneten Untergrundes frei von Anhaftungen, Altbeschichtungen und Korrosionsprodukten ohne die Zinkoberfläche abzutragen.
Menge: 10,000 St

**03.3 Entfernung und Neuanbringung Tierbarriere**
Entfernen der rückseitigen Maschendrahtgitter.
Nach dem Beschichten neu Hinterlegen mit Drahtgitter oder -gaze, verzinkt, schwarz beschichtet. Drahtstärke und Maschenweite sind so zu wählen, dass das Gitter von außen möglichst unsichtbar ist. Befestigung entweder zerstörungsfrei mechanisch oder punktuelle Verklebung mit witterungsbeständigem Klebstoff, z.B.auf Epoxydharzbasis.
Menge: 10,000 St

**03.4 Beschichten**
Allseitige Neubeschichtung mit Drei-Schicht-System auf PVC-Acryl-Basis der Fa. Ching oder gleichwertig:
z.B.
- Erstgrundierung "CHING ALVITE COLOR Grundbeschichtung"
- Zwischengrundierung "CHING ALVITE COLOR Eisenglimmer Deckbeschichtung"
- Deckbeschichtung "CHING ALVITE COLOR"
Farbtöne nach Bestand in Abstimmung mit der Fachbauleitung.

-----------------------------------------------------
Bietereintrag: angebotenes Fabrikat
Menge: 10,000 St

**03.5 Wiedereinbau**
vor Ort in die vorhandenen Mauerwerksöffnungen.
Menge: 10,000 St

### Titel 04 207 Palmetten am Portikus

*Hinweis: 108 St. Palmetten, Bleiguss, 5,0 x 5,0 cm*
Umlaufendes Band aus flachen Einzelornamenten innenseitig unterhalb des Dachs auf der Ostseite des Teepavillons.
Befestigung mit Eisennägeln in Holzdübeln.
2 Palmetten fehlen.

**04.1 Zerstörungsfreie Demontage und Transport zur Werkstatt AN**
Lösen der Nägel aus Holzdübeln, 2 Nägel je Objekt, Montagehöhe ca. 6,0m.
Menge: 106,000 St

**04.2 Feinstrahlen**
Reinigung und Entfernen der Altbeschichtung und loser Korrosionsprodukte. Strahlmittel und Strahldruck müssen anhand einer Musterfläche erprobt und mit der Fachbauleitung abgestimmt werden (z.B. Kunststoffgranulat). Die passivierende, fest haftende Korrosionsschicht darf nicht beschädigt werden.
Menge: 106,000 St

**04.3 Nachguss fehlender Palmetten**
Modell für Abformung ist vorhanden. Nachguss in bleifreier Zinnlegierung, z.B. Sn-Sb, oder Zinnelgierung mit reduziertem Bleianteil.
Menge: 2,000 St

**04.4 Beschichten**
Farbige Beschichtung mit bleiverträglichem, witterungsbeständigem Lack z.B. auf Acrylatbasis. Farbton nach Befund in Abstimmung mit der Fachbauleitung.

-----------------------------------------------------
Bietereintrag: angebotenes Fabrikat
Menge: 108,000 St

**04.5 Wiedereinbau**
Montage der Ornamente vor Ort in Absprache mit Abt. V Naturstein. Befestigung mit je 2 Verbindungslementen aus Edelstahl 1.4301 ("VA2"). Einkleben in die bestehenden Löcher mit Injektionsmörtel, ggeignet für Mauerwerk und edelstahlverträglich.
Retusche zur farblichen Angleichung an den Bestand.
Menge: 108,000 St

### Titel 05 209 Mittelakroterien Dach

*Hinweis: 2 St. Akroterien, Zinkguss, 49 x 60 x 23 cm*
beidseitig am Giebelfirst auf dem Dach des Teepavillons.
Verschraubt mit der Verblechung des Sockels.

**05.1 Zerstörungsfreie Demontage und Transport zur Werkstatt AN**
Ausbau mit Sockelblech, ggf. Ablöten. Lösen der Verschraubung zum Sockelblech.
Menge: 2,000 St

**05.2 Feinstrahlen**
mit Edelkorund Körnung 220 (bis 75µm).
Schaffung eines für die Neubeschichtung geeigneten Untergrundes frei von Altbeschichtungen und Korrosionsprodukten ohne die Zinkoberfläche abzutragen.
Menge: 2,000 St

**05.3 Risse Löten**
Lötvorbereitung durch Reinigen und Schleifen. Als Flussmittel ist Kolophonium gelöst in Alkohol zu verwenden. Schließen durch vollständige Lötung der gesamten Fuge. Zinkgeeignete Weichlotlegierung, z.B. Sn91Zn9 (nach DIN EN ISO 9453) oder Blei-Zinn-Lot.
Oberflächenbündiges Verputzen der Lötnähte.
Die Ausführungsmenge ist geschätzt, Abrechnung auf Nachweis.
Menge: 0,500 m

**05.4 Beschichten**
Allseitige Neubeschichtung mit Drei-Schicht-System auf PVC-Acryl-Basis der Fa. Ching oder gleichwertig:
z.B.
- Erstgrundierung "CHING ALVITE COLOR Grundbeschichtung"
- Zwischengrundierung "CHING ALVITE COLOR Eisenglimmer Deckbeschichtung"
- Deckbeschichtung "CHING ALVITE COLOR"
Farbtöne nach Bestand in Abstimmung mit der Fachbauleitung.

-----------------------------------------------------
Bietereintrag: angebotenes Fabrikat
Menge: 2,000 St

**05.5 Wiedereinbau**
auf dem Dach des Teepavillons. Verschraubung am Blech, Befestigung des Blechs am Sockel.
Menge: 2,000 St

### Titel 06 210 Eckakroterien Dach

*Hinweis: 4 St. Akroterien, Zinkguss, 30 x 27,5 x 27,5 cm*
abgewinkelte Akroterien an den Giebelecken auf dem Dach des Teepavillons.
Mit Blechunterlagen verschraubt; Blechunterlagen sind auf Deckbleche des Sockels gelötet.

**06.1 Zerstörungsfreie Demontage und Transport zur Werkstatt AN**
Ablöten der Blechunterlage, Lösen der Verschraubungen.
Menge: 4,000 St

**06.2 Feinstrahlen**
mit Edelkorund Körnung 220 (bis 75µm).
Schaffung eines für die Neubeschichtung geeigneten Untergrundes frei von Altbeschichtungen und Korrosionsprodukten ohne die Zinkoberfläche abzutragen.
Menge: 4,000 St

**06.3 Risse Löten**
Lötvorbereitung durch Reinigen und Schleifen. Als Flussmittel ist Kolophonium gelöst in Alkohol zu verwenden. Schließen durch vollständige Lötung der gesamten Fuge. Zinkgeeignete Weichlotlegierung, z.B. Sn91Zn9 (nach DIN EN ISO 9453) oder Blei-Zinn-Lot.
Oberflächenbündiges Verputzen der Lötnähte.
Die Ausführungsmenge ist geschätzt, Abrechnung auf Nachweis.
Menge: 0,250 m

**06.4 Beschichten**
Allseitige Neubeschichtung mit Drei-Schicht-System auf PVC-Acryl-Basis der Fa. Ching oder gleichwertig:
z.B.
- Erstgrundierung "CHING ALVITE COLOR Grundbeschichtung"
- Zwischengrundierung "CHING ALVITE COLOR Eisenglimmer Deckbeschichtung"
- Deckbeschichtung "CHING ALVITE COLOR"
Farbtöne nach Bestand in Abstimmung mit der Fachbauleitung.

-----------------------------------------------------
Bietereintrag: angebotenes Fabrikat
Menge: 4,000 St

**06.5 Wiedereinbau**
auf dem Dach. Verschraubung an der Blechunterlage, Verlöten der Blechunterlagen am Sockel.
Menge: 4,000 St

### Titel 07 211 Palmetten Dach

*Hinweis: 30 St. Palmetten, Zinkguss, 10,5 x 10,0 cm*
Ornamente in Reihe entlang der Traufe auf dem Dach des Teepavillons.
Auf Blechunterlage gelötet; Blechunterlagen sind auf das Traufblech gelötet.

**07.1 Zerstörungsfreie Demontage und Transport zur Werkstatt AN**
Ablöten der Palmetten von den Blechunterlagen
Menge: 27,000 St

**07.2 Ablöten der Blechunterlagen**
an den Traufblechen
Menge: 30,000 St

**07.3 Feinstrahlen**
mit Edelkorund Körnung 220 (bis 75µm).
Schaffung eines für die Neubeschichtung geeigneten Untergrundes frei von Altbeschichtungen und Korrosionsprodukten ohne die Zinkoberfläche abzutragen.
Menge: 27,000 St

**07.4 Risse Löten**
Lötvorbereitung durch Reinigen und Schleifen. Als Flussmittel ist Kolophonium gelöst in Alkohol zu verwenden. Schließen durch vollständige Lötung der gesamten Fuge. Zinkgeeignete Weichlotlegierung, z.B. Sn91Zn9 (nach DIN EN ISO 9453) oder Blei-Zinn-Lot.
Oberflächenbündiges Verputzen der Lötnähte.
Die Ausführungsmenge ist geschätzt, Abrechnung auf Nachweis.
Menge: 0,250 m

**07.5 Nachguss fehlender Palmetten**
Abformung einer vorhandenen Palmette.
Nachguss in Feinzink Z1 oder Z2 (nach DIN EN 1179) o. vergleichbar.
Verbinden der Einzelteile durch Weichlöten. Lötvorbereitung durch Reinigen und Schleifen. Als Flussmittel ist Kolophonium gelöst in Alkohol zu verwenden. Schließen durch vollständige Lötung der gesamten Fuge. Zinkgeeignete Weichlotlegierung, z.B. Sn91Zn9 (nach DIN EN ISO 9453) oder Blei-Zinn-Lot.
Oberflächenbündiges Verputzen der Lötnähte.
Menge: 3,000 St

**07.6 Beschichten**
Allseitige Neubeschichtung mit Drei-Schicht-System auf PVC-Acryl-Basis der Fa. Ching oder gleichwertig:
z.B.
- Erstgrundierung "CHING ALVITE COLOR Grundbeschichtung"
- Zwischengrundierung "CHING ALVITE COLOR Eisenglimmer Deckbeschichtung"
- Deckbeschichtung "CHING ALVITE COLOR"
Farbtöne nach Bestand in Abstimmung mit der Fachbauleitung.

-----------------------------------------------------
Bietereintrag: angebotenes Fabrikat
Menge: 30,000 St

**07.7 Wiedereinbau**
auf dem Dach.Verlöten der Palmetten auf den Blechunterlagen, Retusche der Lötstellen im gleichen Farbton wie Neubeschichtung.
Verlöten der Blechunterlagen am Traufblech.
Menge: 30,000 St

### Titel 08 213 Eckakroterien Nische

*Hinweis: 2 St. Akroterien, Zinkguss, 18,5 x 11,0 x 6,5 cm*
Ornamente an den Giebelecken des Nischendachs, auf der Südfassade des Teepavillons.
Auf die Dachverblechung gelötet.
Es ist nur eine Akroterie vorhanden. Die zweite ist zu rekonstruieren.

**08.1 Zerstörungsfreie Demontage und Transport zur Werkstatt AN**
Ablöten der vorhandenen Akroterie.
Entfernen der Lotreste der fehlenden Akroterie.
Menge: 2,000 St

**08.2 Feinstrahlen**
mit Edelkorund Körnung 220 (bis 75µm).
Schaffung eines für die Neubeschichtung geeigneten Untergrundes frei von Altbeschichtungen und Korrosionsprodukten ohne die Zinkoberfläche abzutragen.
Menge: 1,000 St

**08.3 Risse Löten**
Lötvorbereitung durch Reinigen und Schleifen. Als Flussmittel ist Kolophonium gelöst in Alkohol zu verwenden. Schließen durch vollständige Lötung der gesamten Fuge. Zinkgeeignete Weichlotlegierung, z.B. Sn91Zn9 (nach DIN EN ISO 9453) oder Blei-Zinn-Lot.
Oberflächenbündiges Verputzen der Lötnähte.
Die Ausführungsmenge ist geschätzt, Abrechnung auf Nachweis.
Menge: 0,500 m

**08.4 Nachguss fehlende Akroterie**
Abformung der vorhandenen Aktroterie.
Nachguss in Feinzink Z1 oder Z2 (nach DIN EN 1179) o. vergleichbar.
Verbinden der Einzelteile durch Weichlöten. Lötvorbereitung durch Reinigen und Schleifen. Als Flussmittel ist Kolophonium gelöst in Alkohol zu verwenden. Schließen durch vollständige Lötung der gesamten Fuge. Zinkgeeignete Weichlotlegierung, z.B. Sn91Zn9 (nach DIN EN ISO 9453) oder Blei-Zinn-Lot.
Oberflächenbündiges Verputzen der Lötnähte.
Menge: 1,000 St

**08.5 Beschichten**
Allseitige Neubeschichtung mit Drei-Schicht-System auf PVC-Acryl-Basis der Fa. Ching oder gleichwertig:
z.B.
- Erstgrundierung "CHING ALVITE COLOR Grundbeschichtung"
- Zwischengrundierung "CHING ALVITE COLOR Eisenglimmer Deckbeschichtung"
- Deckbeschichtung "CHING ALVITE COLOR"
Farbtöne nach Bestand in Abstimmung mit der Fachbauleitung.

-----------------------------------------------------
Bietereintrag: angebotenes Fabrikat
Menge: 2,000 St

**08.6 Wiedereinbau**
Verlöten am Nischendach, Retusche der Lötstellen im gleichen Farbton wie Neubeschichtung.
Menge: 2,000 St

### Titel 09 214 Mittelakroterie Nische

*Hinweis: 1 St. Akroterie, Zinkguss, 25,5 x 23,5 x 10,5 cm*
Mittig am Giebelfirst des Nischendachs an der Südfassade des Teepavillons.
Auf die Verblechung des Nischendachs gelötet.

**09.1 Zerstörungsfreie Demontage und Transport zur Werkstatt AN**
Ablöten.
Menge: 1,000 St

**09.2 Feinstrahlen**
mit Edelkorund Körnung 220 (bis 75µm).
Schaffung eines für die Neubeschichtung geeigneten Untergrundes frei von Altbeschichtungen und Korrosionsprodukten ohne die Zinkoberfläche abzutragen.
Menge: 1,000 St

**09.3 Risse Löten**
Lötvorbereitung durch Reinigen und Schleifen. Als Flussmittel ist Kolophonium gelöst in Alkohol zu verwenden. Schließen durch vollständige Lötung der gesamten Fuge. Zinkgeeignete Weichlotlegierung, z.B. Sn91Zn9 (nach DIN EN ISO 9453) oder Blei-Zinn-Lot.
Oberflächenbündiges Verputzen der Lötnähte.
Die Ausführungsmenge ist geschätzt, Abrechnung auf Nachweis.
Menge: 0,500 m

**09.4 Beschichten**
Allseitige Neubeschichtung mit Drei-Schicht-System auf PVC-Acryl-Basis der Fa. Ching oder gleichwertig:
z.B.
- Erstgrundierung "CHING ALVITE COLOR Grundbeschichtung"
- Zwischengrundierung "CHING ALVITE COLOR Eisenglimmer Deckbeschichtung"
- Deckbeschichtung "CHING ALVITE COLOR"
Farbtöne nach Bestand in Abstimmung mit der Fachbauleitung.

-----------------------------------------------------
Bietereintrag: angebotenes Fabrikat
Menge: 1,000 St

**09.5 Wiedereinbau**
Verlöten am Nischendach, Retusche der Lötstellen im gleichen Farbton wie Neubeschichtung.
Menge: 1,000 St

### Titel 10 215 Palmetten Traufe

*Hinweis: 326 St. Ornamente, Bleiguss*
Form Palmette 6,4 x 7,0 cm
Form Lilie 8,2 x 7,0 cm

Umlaufendes Band aus flachen Einzelornamenten entlang der Traufen / Ortgänge am Teepavillon.
Befestigung mit Eisennägeln in Holzdübeln.
30 Stück fehlen.

**10.1 Feinstrahlen**
Reinigung und Entfernen der Altbeschichtung und loser Korrosionsprodukte. Strahlmittel und Strahldruck müssen anhand einer Musterfläche erprobt und mit der Fachbauleitung abgestimmt werden (z.B. Kunststoffgranulat). Die passivierende, fest haftende Korrosionsschicht darf nicht beschädigt werden.
Menge: 296,000 St

**10.2 Nachguss fehlender Ornamente**
Abformung je einer Palmette und einer Lilie.
Nachguss in bleifreier Zinnlegierung, z.B. Sn-Sb, oder Zinnelgierung mit reduziertem Bleianteil.
Menge: 30,000 St

**10.3 Nachguss schadhafter Ornamente**
Objekte, die aufgrund gerissener Nagellöcher nichtmehr stabil befestigt werden können, sollen nachgefertigt werden.
Originale Kennzeichnen und einlagern.
Nachguss in bleifreier Zinnlegierung, z.B. Sn-Sb, oder Zinnelgierung mit reduziertem Bleianteil.
Ausfürhungsmenge ist geschätzt, Abrechnung auf Nachweis.
Menge: 25,000 St

**10.4 Beschichten**
Farbige Beschichtung mit bleiverträglichem, witterungsbeständigem Lack z.B. auf Acrylatbasis. Farbton nach Befund in Abstimmung mit der Fachbauleitung.

-----------------------------------------------------
Bietereintrag: angebotenes Fabrikat
Menge: 326,000 St

**10.5 Wiedereinbau**
Montage der Ornamente vor Ort in Absprache mit Abt. V Naturstein. Befestigung mit je 2 Verbindungslementen aus Edelstahl 1.4301 ("VA2"). Einkleben in die bestehenden Löcher mit Injektionsmörtel, ggeignet für Mauerwerk und edelstahlverträglich.
Retusche zur farblichen Angleichung an den Bestand.
Menge: 326,000 St

### Titel 11 Rekonstruktion fehlende Mittelakroterie

*Hinweis: 1 St. Mittelakroterie, Zinkguss*
ehemals an der Giebelspitze der Ädikula an der Westfassade des Teepavillons.

**11.1 Rekonstruktion Mittelakroterie**
*** Pauschalposition
Herstellung eines Modells anhand historischer Abbildungen und vorhandener Objekte.
Nachguss in Feinzink Z1 oder Z2 nach DIN EN 1179 o. vergleichbar.
Verbinden der Einzelteile durch Weichlöten. Lötvorbereitung durch Reinigen und Schleifen. Als Flussmittel ist Kolophonium gelöst in Alkohol zu verwenden. Schließen durch vollständige Lötung der gesamten Fuge. Zinkgeeignete Weichlotlegierung, z.B. Sn91Zn9 (nach DIN EN ISO 9453) oder Blei-Zinn-Lot.
Oberflächenbündiges Verputzen der Lötnähte.
Menge: 1,000 psch

**11.2 Beschichten**
mit
Erstgrundierung "CHING ALVITE COLOR Grundbeschichtung"
Zwischengrundierung "CHING ALVITE COLOR Eisenglimmer Deckbeschichtung"
Deckbeschichtung "CHING ALVITE COLOR"
oder gleichwertiges Beschichtungssystem.

Farbtöne nach Bestand in Abstimmung mit der Fachbauleitung.

-----------------------------------------------------
Bietereintrag: angebotenes Fabrikat
Menge: 1,000 St

**11.3 Montage**
*** Pauschalposition
Erarbeitung eines Konzeptes für die Befestigung und Montage und Einbau vor Ort.
Menge: 1,000 psch

### Titel 12 Dokumentation

**12.1 Dokumentation**
*** Pauschalposition
Fotografische und schriftliche Dokumentation der Maßnahmen an allen Objekten.
Kartieren von Risse nach dem Entschichten als Nachweis für die Abrechnung der Risslötung.
Die Dokumentationen sind spätestens 1 Monat nach Montage dem AG zu übergeben, Ausführung gemäß Vorgabe Metallrestaurierung SPSG, s. Anlage. Übergabe der Gesamtdokumentation digital als PDF, im Erstellungsformat und allen verwendeten Aufnahmen digitlal auf Datenträger, sowie als Papierausdruck in 2-facher Ausfertigung mit ausbelichteten Aufnahmen.
Menge: 1,000 psch
